# Interruptor diferencial instantani, classe AC, bipolar (2P), intensitat nominal 25 A, sensibilitat 30 mA, DCG225/030 "GENERAL ELECTRIC"

- Propietat de l'arxiu: CYPE INGENIEROS, S.A.
- Format: FIEBDC-3/2002
- Divisa: EUR
- Costos indirectes: 3.00 %
- IVA: 21.00 %

## I Instal·lacions

### IE Elèctriques

#### IEX Aparellatge

**IEX060** U Interruptor diferencial instantani, classe AC, bipolar (2P), intensitat nominal 25 A, sensibilitat 30 mA, DCG225/030 "GENERAL ELECTRIC".
Interruptor diferencial instantani, classe AC, bipolar (2P), intensitat nominal 25 A, sensibilitat 30 mA, DCG225/030 "GENERAL ELECTRIC", muntatge sobre carril DIN. Totalment muntat, connexionat i provat.
Inclou: Muntatge i connexionat de l'element.
Criteri d'amidament de projecte: Nombre d'unitats previstes, segons documentació gràfica de Projecte.
Criteri de mesura d'obra: Es mesurarà el nombre d'unitats realment executades segons especificacions de Projecte.

| Codi | Ut | Descripció | Rendiment | Preu | Import |
|---|---|---|---|---|---|
| mt35gee003a | U | Interruptor diferencial instantani, classe AC, bipolar (2P), intensitat nominal 25 A, sensibilitat 30 mA, DCG225/030 "GENERAL ELECTRIC", muntatge sobre carril DIN, segons UNE-EN 61008-1. (material) | 1.000 | 55.01 | 55.01 |
| mo003 | h | Oficial 1ª electricista. (mà d'obra) | 0.311 | 25.32 | 7.87 |
| % | % | Costos directes complementaris | 2 % | 62.88 | 1.26 |
|  |  | Costos directes |  |  | 64.14 |
