# Interruptor automàtic magnetotèrmic, modular

- Propietat de l'arxiu: CYPE INGENIEROS, S.A.
- Format: FIEBDC-3/2002
- Divisa: EUR
- Costos indirectes: 3.00 %
- IVA: 21.00 %

## I Instal·lacions

### IE Elèctriques

#### IEX Aparellatge

**IEX050** U Interruptor automàtic magnetotèrmic, modular.
Interruptor automàtic magnetotèrmic compacte, poder de tall 6 kA, corba C, bipolar (1P+N), intensitat nominal 2 A, EPC 61N C02 "GENERAL ELECTRIC", muntatge sobre carril DIN. Totalment muntat, connexionat i provat.
Inclou: Muntatge i connexionat de l'element.
Criteri d'amidament de projecte: Nombre d'unitats previstes, segons documentació gràfica de Projecte.
Criteri de mesura d'obra: Es mesurarà el nombre d'unitats realment executades segons especificacions de Projecte.

| Codi | Ut | Descripció | Rendiment | Preu | Import |
|---|---|---|---|---|---|
| mt35gee006aa | U | Interruptor automàtic magnetotèrmic compacte, poder de tall 6 kA, corba C, bipolar (1P+N), intensitat nominal 2 A, EPC 61N C02 "GENERAL ELECTRIC", muntatge sobre carril DIN, segons UNE-EN 60898-1. (material) | 1.000 | 64.43 | 64.43 |
| mo003 | h | Oficial 1ª electricista. (mà d'obra) | 0.300 | 30.63 | 9.19 |
| % | % | Costos directes complementaris | 2 % | 73.62 | 1.47 |
|  |  | Costos directes |  |  | 75.09 |
