# Interruptor automàtic en caixa emmotllada, amb bloc diferencial

- Propietat de l'arxiu: CYPE INGENIEROS, S.A.
- Format: FIEBDC-3/2002
- Divisa: EUR
- Costos indirectes: 3.00 %
- IVA: 21.00 %

## I Instal·lacions

### IE Elèctriques

#### IEX Aparellatge

**IEX207** U Interruptor automàtic en caixa emmotllada, amb bloc diferencial.
Interruptor automàtic en caixa emmotllada, tripolar (3P), intensitat nominal 16 A, poder de tall 25 kA a 400 V, FD63E 433649 "GENERAL ELECTRIC", amb unitat de protecció magnetotèrmica LTM, ajust de la intensitat de disparament tèrmic entre 0,8 i 1 x In, de 81x130x85 mm, amb bloc diferencial per a interruptor automàtic en caixa emmotllada, tripolar (3P), 220/440 V, ajust de la intensitat de disparament de 0,3 a 10 A, ajust del temps de disparament de 60 a 600 ms, FD 431078. Totalment muntat, connexionat i provat.
Inclou: Muntatge i connexionat de l'element.
Criteri d'amidament de projecte: Nombre d'unitats previstes, segons documentació gràfica de Projecte.
Criteri de mesura d'obra: Es mesurarà el nombre d'unitats realment executades segons especificacions de Projecte.

| Codi | Ut | Descripció | Rendiment | Preu | Import |
|---|---|---|---|---|---|
| mt35gee100aa | U | Interruptor automàtic en caixa emmotllada, tripolar (3P), intensitat nominal 16 A, poder de tall 25 kA a 400 V, FD63E 433649 "GENERAL ELECTRIC", amb unitat de protecció magnetotèrmica LTM, ajust de la intensitat de disparament tèrmic entre 0,8 i 1 x In, de 81x130x85 mm, segons UNE-EN 60947-2. (material) | 1.000 | 229.76 | 229.76 |
| mt35gee105a | U | Bloc diferencial per a interruptor automàtic en caixa emmotllada, tripolar (3P), 220/440 V, ajust de la intensitat de disparament de 0,3 a 10 A, ajust del temps de disparament de 60 a 600 ms, FD 431078 "GENERAL ELECTRIC". (material) | 1.000 | 731.06 | 731.06 |
| mo003 | h | Oficial 1ª electricista. (mà d'obra) | 0.719 | 29.34 | 21.10 |
| % | % | Costos directes complementaris | 2 % | 981.92 | 19.64 |
|  |  | Costos directes |  |  | 1001.56 |
