# Interruptor automàtic magnetotèrmic, modular

- Propietat de l'arxiu: CYPE Ingenieros S.A.
- Format: FIEBDC-3/2016
- Programa: Generador de preus de la construcció. CYPE Ingenieros, S.A.
- Data: 24/01/2025
- Divisa: EUR
- Costos indirectes: 3 %
- IVA: 21 %

## I Instal·lacions

### IE Elèctriques

#### IEX Aparellatge

**IEX050** U Interruptor automàtic magnetotèrmic, modular.
Interruptor automàtic magnetotèrmic compacte, poder de tall 6 kA, corba C, bipolar (1P+N), intensitat nominal 2 A, EPC 61N C02 "GENERAL ELECTRIC", muntatge sobre carril DIN. Totalment muntat, connexionat i provat.
Inclou: Muntatge i connexionat de l'element.
Criteri d'amidament de projecte: Nombre d'unitats previstes, segons documentació gràfica de Projecte.
Criteri de mesura d'obra: Es mesurarà el nombre d'unitats realment executades segons especificacions de Projecte.

| Codi | Ut | Descripció | Rendiment | Preu | Import |
|---|---|---|---|---|---|
| mt35gee006aa | U | Interruptor automàtic magnetotèrmic compacte, poder de tall 6 kA, corba C, bipolar (1P+N), intensitat nominal 2 A, EPC 61N C02 "GENERAL ELECTRIC", muntatge sobre carril DIN, segons UNE-EN 60898-1. (material) | 1 | 64.43 | 64.430 |
| mo003 | h | Oficial 1ª electricista. (mà d'obra) | 0.3 | 30.63 | 9.189 |
| % | % | Costos directes complementaris | 2 % | 73.619 | 1.472 |
|  |  | Costos directes |  |  | 75.091 |

## Recursos

**mt35gee006aa** U Interruptor automàtic magnetotèrmic compacte
Dades tècniques: Cost energètic 11.759 MJ; Emissió de CO2 0.647 kg
Residus:
- embalatge: re150101 Envasos de paper i cartró. (component de residu); rendiment 0.034 kg; Codi LER 15 01 01; Massa de l'element 1 kg; Volum 0.001333 m3
