# Interruptor combinat magnetotèrmic-diferencial, modular, "GENERAL ELECTRIC"

- Propietat de l'arxiu: CYPE Ingenieros S.A.
- Format: FIEBDC-3/2016
- Programa: Generador de preus de la construcció. CYPE Ingenieros, S.A.
- Data: 30/09/2024
- Divisa: EUR
- Costos indirectes: 3 %
- IVA: 21 %

## I Instal·lacions

### IE Elèctriques

#### IEX Aparellatge

**IEX072** U Interruptor combinat magnetotèrmic-diferencial, modular, "GENERAL ELECTRIC".
Interruptor combinat magnetotèrmic-diferencial, poder de tall 6 kA, corba C, bipolar (1P+N), sensibilitat 10 mA, classe AC, intensitat nominal 4 A, DP60C04/010 "GENERAL ELECTRIC", muntatge sobre carril DIN. Totalment muntat, connexionat i provat.
Inclou: Muntatge i connexionat de l'element.
Criteri d'amidament de projecte: Nombre d'unitats previstes, segons documentació gràfica de Projecte.
Criteri de mesura d'obra: Es mesurarà el nombre d'unitats realment executades segons especificacions de Projecte.

| Codi | Ut | Descripció | Rendiment | Preu | Import |
|---|---|---|---|---|---|
| mt35gee023aa | U | Interruptor combinat magnetotèrmic-diferencial, poder de tall 6 kA, corba C, bipolar (1P+N), sensibilitat 10 mA, classe AC, intensitat nominal 4 A, DP60C04/010 "GENERAL ELECTRIC", muntatge sobre carril DIN, segons UNE-EN 61009-1. (material) | 1 | 356.15 | 356.150 |
| mo003 | h | Oficial 1ª electricista. (mà d'obra) | 0.3 | 29.34 | 8.802 |
| % | % | Costos directes complementaris | 2 % | 364.952 | 7.299 |
|  |  | Costos directes |  |  | 372.251 |

## Recursos

**mt35gee023aa** U Interruptor combinat magnetotèrmic-diferencial
Dades tècniques: Cost energètic 23.502 MJ; Emissió de CO2 1.268 kg
Residus:
- embalatge: re150101 Envasos de paper i cartró. (component de residu); rendiment 0.038 kg; Codi LER 15 01 01; Massa de l'element 1 kg; Volum 0.001333 m3
