# Interruptor automàtic en caixa emmotllada

- Propietat de l'arxiu: CYPE Ingenieros S.A.
- Format: FIEBDC-3/2016
- Programa: Generador de preus de la construcció. CYPE Ingenieros, S.A.
- Data: 30/09/2024
- Divisa: EUR
- Costos indirectes: 3 %
- IVA: 21 %

## I Instal·lacions

### IE Elèctriques

#### IEX Aparellatge

**IEX200** U Interruptor automàtic en caixa emmotllada.
Interruptor automàtic en caixa emmotllada, tripolar (3P), intensitat nominal 16 A, poder de tall 25 kA a 400 V, FD63E 433649 "GENERAL ELECTRIC", amb unitat de protecció magnetotèrmica LTM, ajust de la intensitat de disparament tèrmic entre 0,8 i 1 x In, de 81x130x85 mm. Totalment muntat, connexionat i provat.
Inclou: Muntatge i connexionat de l'element.
Criteri d'amidament de projecte: Nombre d'unitats previstes, segons documentació gràfica de Projecte.
Criteri de mesura d'obra: Es mesurarà el nombre d'unitats realment executades segons especificacions de Projecte.

| Codi | Ut | Descripció | Rendiment | Preu | Import |
|---|---|---|---|---|---|
| mt35gee100aa | U | Interruptor automàtic en caixa emmotllada, tripolar (3P), intensitat nominal 16 A, poder de tall 25 kA a 400 V, FD63E 433649 "GENERAL ELECTRIC", amb unitat de protecció magnetotèrmica LTM, ajust de la intensitat de disparament tèrmic entre 0,8 i 1 x In, de 81x130x85 mm, segons UNE-EN 60947-2. (material) | 1 | 229.76 | 229.760 |
| mo003 | h | Oficial 1ª electricista. (mà d'obra) | 0.719 | 29.34 | 21.095 |
| % | % | Costos directes complementaris | 2 % | 250.855 | 5.017 |
|  |  | Costos directes |  |  | 255.872 |

## Recursos

**mt35gee100aa** U Interruptor automàtic en caixa emmotllada
Dades tècniques: Cost energètic 84.552 MJ; Emissió de CO2 4.480 kg
Residus:
- embalatge: re150101 Envasos de paper i cartró. (component de residu); rendiment 0.038 kg; Codi LER 15 01 01; Massa de l'element 1 kg; Volum 0.001333 m3
