# Interruptor magnètic automàtic, modular

- Propietat de l'arxiu: CYPE INGENIEROS, S.A.
- Format: FIEBDC-3/2002
- Divisa: EUR
- Costos indirectes: 3.00 %
- IVA: 21.00 %

## I Instal·lacions

### IE Elèctriques

#### IEX Aparellatge

**IEX052** U Interruptor magnètic automàtic, modular.
Interruptor automàtic magnètic, poder de tall 15 kA, corba M, tripolar (3P), intensitat nominal 63 A, EP253M63 "GENERAL ELECTRIC", muntatge sobre carril DIN. Totalment muntat, connexionat i provat.
Inclou: Muntatge i connexionat de l'element.
Criteri d'amidament de projecte: Nombre d'unitats previstes, segons documentació gràfica de Projecte.
Criteri de mesura d'obra: Es mesurarà el nombre d'unitats realment executades segons especificacions de Projecte.

| Codi | Ut | Descripció | Rendiment | Preu | Import |
|---|---|---|---|---|---|
| mt35gee013tt | U | Interruptor automàtic magnètic, poder de tall 15 kA, corba M, tripolar (3P), intensitat nominal 63 A, EP253M63 "GENERAL ELECTRIC", muntatge sobre carril DIN, segons UNE-EN 60947-2. (material) | 1.000 | 255.81 | 255.81 |
| mo003 | h | Oficial 1ª electricista. (mà d'obra) | 0.386 | 29.34 | 11.33 |
| % | % | Costos directes complementaris | 2 % | 267.14 | 5.34 |
|  |  | Costos directes |  |  | 272.48 |
