# Interruptor magnètic automàtic, modular

- Propietat de l'arxiu: CYPE Ingenieros S.A.
- Format: FIEBDC-3/2016
- Programa: Generador de preus de la construcció. CYPE Ingenieros, S.A.
- Data: 04/07/2024
- Divisa: EUR
- Costos indirectes: 3 %
- IVA: 21 %

## I Instal·lacions

### IE Elèctriques

#### IEX Aparellatge

**IEX052** U Interruptor magnètic automàtic, modular.
Interruptor automàtic magnètic, poder de tall 15 kA, corba M, tripolar (3P), intensitat nominal 63 A, EP253M63 "GENERAL ELECTRIC", muntatge sobre carril DIN. Totalment muntat, connexionat i provat.
Inclou: Muntatge i connexionat de l'element.
Criteri d'amidament de projecte: Nombre d'unitats previstes, segons documentació gràfica de Projecte.
Criteri de mesura d'obra: Es mesurarà el nombre d'unitats realment executades segons especificacions de Projecte.

| Codi | Ut | Descripció | Rendiment | Preu | Import |
|---|---|---|---|---|---|
| mt35gee013tt | U | Interruptor automàtic magnètic, poder de tall 15 kA, corba M, tripolar (3P), intensitat nominal 63 A, EP253M63 "GENERAL ELECTRIC", muntatge sobre carril DIN, segons UNE-EN 60947-2. (material) | 1 | 255.81 | 255.810 |
| mo003 | h | Oficial 1ª electricista. (mà d'obra) | 0.386 | 29.34 | 11.325 |
| % | % | Costos directes complementaris | 2 % | 267.135 | 5.343 |
|  |  | Costos directes |  |  | 272.478 |

## Recursos

**mt35gee013tt** U Interruptor automàtic magnètic
Dades tècniques: Cost energètic 35.242 MJ; Emissió de CO2 1.885 kg
Residus:
- embalatge: re150101 Envasos de paper i cartró. (component de residu); rendiment 0.038 kg; Codi LER 15 01 01; Massa de l'element 1 kg; Volum 0.001333 m3
